# Bauen im Bestand
Leistungsbeschreibung (GAEB DA XML 3.2, DA81)
Währung: EUR
Erstellt mit: AVAPLAN, 19.03.2020

## Putzarbeiten nach DIN 18350
Putzarbeiten nach DIN 18350

Gewerk

Bauherr

Bauabschnitt

Vorbemerkung
Grundlage für die Ausschreibung sind die Produkte der Firma aerodurit® Putz- und Betontechnologie GmbH. Die Verarbeitung muss laut Herstellerrichtlinien und Technischen Datenblättern erfolgen. Für die Ausführung sind zu beachten: die Vorschriften der VOB, DIN 998-1, DIN V 18550 Putz und Putzsysteme – Ausführung, DIN 18350 Putz- und Stuckarbeiten sowie die allgemein anerkannten Regeln der Technik.

Beachten
- keine Vorbehandlung mit chemischen Mitteln
- Salzanalyse entfällt
- Grundierung der Untergründe
- Beachtung der Lüftungsregeln
- kein Einsatz von Trocknungsgeräten
- während der Erhärtungs- und Trocknungsphase (Karbonatisierung) des Putzes ist für ausreichende Belüftung zu sorgen

Für die Ausführung sind zu beachten:
- die Vorschriften der VOB
- DIN 998-1, DIN V 18550 Putz und Putzsysteme – Ausführung
- DIN 18350 Putz- und Stuckarbeiten
- DIN 18531 – 18534
- Verarbeitungsvorschriften des Herstellers / Herstellerrichtlinien
- die allgemein anerkannten Regeln der Technik
- die besonderen technischen Vorbemerkungen DIN V 18550 vom April 2005 regelt unter anderem die Mindestputzdicken
- die Lage der Putzbewehrung
- die Umgebungstemperaturen für Putzarbeiten

DIN 18350 als ATV der VOB Teil C regelt unter anderem:
- Nebenleistungen und besondere Leistungen, Aufmaß und Abrechnung
- Putzbewehrung / Putzträger auf kritischen Untergründen
- Putzbewehrung stellt eine vollflächige Armierungslage mit Gewebeeinlage auf dem erhärteten Unterputz / Grundputz dar

Die sorgfältige Ausführung der Vorarbeiten ist die Grundvoraussetzung für eine erfolgreiche Sanierung
v190320

## Bauen im Bestand
EP-Anteile: Löhne; Stoffe; Geräte; Sonstige

### Abschnitt 1 Putzarbeiten

#### Titel 1.1 Demontage/Abbruch

*Hinweis: HinweisText - hier Kurztext eingeben*

**1.1.10 Altputz abschlagen**
Altputz inkl. Spritzbewurf an Mauerwerk abschlagen, Bauschutt entsorgen.
Die Wandflächen sind vollflächig zu reinigen.
Putzdicke: bis 30 mm
Putzart:

Bauteile:
Einheit: m²

**1.1.20 Auskratzen mürber Fugen**
Auskratzen mürber Fugen bis festes Material stehenbleibt, durch kräftiges Abbürsten mit einem Stahlbesen.
Einheit: m

#### Titel 1.2 Reinigen Untergrund

**1.2.10 Untergrund reinigen, grober Schmutz**
Reinigen des Untergrundes von grober Verschmutzung, z. B. Gips-, Mörtel-, Farbreste oder Öl.
Art der Verschmutzung:
Einheit: m²

**1.2.20 Algen/Pilze entfernen**
Auf Algen- und Pilzbefall an Fassadenflächen prüfen, ggf. fachgerecht entfernen, vor Aufbringen von Fassadenputz.
Untergrund:
Flächengröße:
Fassade:
Einheit: m²

#### Titel 1.3 Vorbehandlung/Haftgrund/Tiefgrund

**1.3.10 Putzgrund verfestigen**
Alle Untergründe mit aerodurit® CALSOL NATURE M-5 Grobkörnige Mineralgrundierung verfestigen. Auftrag 1-lagig, nicht überstreichen. 24 Std. Standzeit einhalten.
Einheit: m²

#### Titel 1.4 Spritzbewurf

**1.4.10 aerodurit® KP2060 Mikroporen-Luftkalkputz Vorspritz / Spritzbewurf**
Gut vornässen, nicht abwaschen. Vorspritz, manuell oder maschinell, generell flächendeckend und warzenförmig. Standzeit mind. 24 Std. Standzeit und Vorgaben zur Nachbehandlung des Spritzbewurfes sind so einzuhalten, dass der Spritzbewurf inklusive Grundierung vor Auftrag des Grundputzes ausreichende Tragfähigkeit aufweist (auf Sinterschichten achten, gegebenenfalls aufrauen).
Einheit: m²

#### Titel 1.5 Grundputz

**1.5.10 aerodurit® KP2060 Grundputzauftrag in 2 Arbeitsgängen**
Putzaufbau siehe Technisches Datenblatt. Grundputz aerodurit® KP2060 Mikroporen-Luftkalkputz in zwei Arbeitsgängen aufbringen. Die erste Lage max. 10 mm, mind. 24 Std. Standzeit einhalten, zweite Lage, 10 mm und nach Fingerdruckprobe filzen. Vorhergehende Schichtlagen ausreichend vornässen und aufrauen. Eine Schichtlage darf eine Dicke von 10 mm nicht überschreiten. Die Oberfläche kann verrieben, geglättet oder anders gestaltet werden.
Einheit: m²

**1.5.20 aerodurit® KP2060 Grundputzauftrag in 4 Arbeitsgängen (ohne Armierungsgewebe, nach Anforderung Denkmalschutz)**
Putzaufbau siehe Technisches Datenblatt. Grundputz aerodurit® KP2060 Mikroporen-Luftkalkputz in vier Arbeitsgängen aufbringen. Drei Lagen zu jeweils 7 mm erstellen, nach jeder Lage mind. 24 Std. Standzeit einhalten. aerodurit® CALSOL NATURE M-5 Mineralgrundierung auftragen. 24 Std. Standzeit einhalten. aerodurit® KP2060 als Deckputz d = ca. 3 mm, aufbringen und verreiben.
Einheit: m²

#### Titel 1.6 Fassadenputz

**1.6.10 aerodurit® KP2060 Mikroporen-Luftkalkputz; Fassadenputz, d = 20 mm**
Außenputz nach DIN 18350: Putzgrund aus Ziegel, Bruchstein oder Beton säubern. Beton aufrauen. Vorspritz bis ca. 3 mm, anschließendes lot- und fluchtgerechtes Aufziehen des Grundputzes. Putzdicke je Putzlage: 10 mm nicht überschreiten, Standzeit von mind. 24 Std. je 10 mm Putzlage einhalten. (Putzlagen immer gut vornässen und aufrauen). Das erforderliche Außengerüst entsprechend DIN 18451 und DIN 4420 ist in den Einheitspreisen nicht mit einzukalkulieren!
Einheit: m²

**1.6.20 Putzarmierung, Glasfaser (enfällt bei Verarbeitung in 4 Arbeitsgängen)**
Putzarmierung mit Glasfaser, vollflächig an Wandflächen im Außenbereich; Stöße mind. 100 mm überlappen.
Angeb. Fabrikat:
Einheit: m²

**1.6.30 aerodurit® KP2060 als Fassadendeckputz, verrieben, d = ca. 3 mm**
Fassadendeckputz herstellen, als Spachtelputz aufziehen, d = ca. 3 mm, Struktur: verrieben. Technisches Merkblatt beachten!
Einheit: m²

**1.6.40 Umrahmungen aus glattem Putz als Zulage**
Umrahmungen aus glatten aerodurit® Putzen, wie aerodurit® CALSOL IMPERARE PRO High End Kalkglätte rund um Fenster und Fenstertüren als Zulage zum Außenputz, inkl. der sorgfältigen Abdeckung von Schwellen bzw. Fensterbrettern.

Umrahmungsbreite:

Laibungstiefe:
Einheit: m

**1.6.50 Eckschutzleisten, verzinkt, Außenputz**
Verzinkte Eckschutzleisten mit (PVC) Schutzkante, für Außenputz an allen Ecken und Kanten, in unterschiedlichen Längen lotrecht einbauen. Eckschutzleisten für Innen: Keinen gipshaltigen Ansetzmörtel verwenden! aerodurit® KP2060 kann als Ansetzmörtel verdingt werden.
Einheit: m

### Abschnitt 2 Beschichtung / Anstrich

**2.10 Empfohlenes Produkt: aerodurit® CALSOL NATURE iE Klima-Kalkfarbe.**
Siehe Technisches Merkblatt Hersteller.
Einheit: m²
